# Grifería temporizada para ducha

- Propiedad del archivo: CYPE INGENIEROS, S.A.
- Formato: FIEBDC-3/2002
- Divisa: EUR
- Costes indirectos: 3.00 %
- IVA: 21.00 %

## S Señalización y equipamiento

### SG Griferías

#### SGD Para duchas

**SGD010** Ud Grifería temporizada para ducha.
Grifería temporizada, instalación empotrada formada por parte empotrable de grifo mezclador con temporizador, mural, para ducha, de 1/2", serie Eurosmart Cosmopolitan T, modelo 36 322 001 "GROHE", con brida adhesiva para montaje, elementos de conexión, llaves de corte, válvula antirretorno y manguito de estanqueidad y parte vista de grifo mezclador con temporizador, mural, para ducha, de 1/2", serie Eurosmart Cosmopolitan T, modelo 36 321 000 "GROHE", acabado cromado, con pulsador, con tiempo de flujo ajustable a 7, 15 y 30 segundos, limitador de temperatura ajustable y filtros.
Criterio de valoración económica: El precio no incluye la ducha mural.
Incluye: Colocación. Conexionado y comprobación de su correcto funcionamiento.
Criterio de medición de proyecto: Número de unidades previstas, según documentación gráfica de Proyecto.
Criterio de medición de obra: Se medirá el número de unidades realmente colocadas según especificaciones de Proyecto.

| Código | Ud | Descripción | Rendimiento | Precio | Importe |
|---|---|---|---|---|---|
| mt31gro305a | Ud | Parte empotrable de grifo mezclador con temporizador, mural, para ducha, de 1/2", serie Eurosmart Cosmopolitan T, modelo 36 322 001 "GROHE", con brida adhesiva para montaje, elementos de conexión, llaves de corte, válvula antirretorno y manguito de estanqueidad. (material) | 1.000 | 176.16 | 176.16 |
| mt31gro307a | Ud | Parte vista de grifo mezclador con temporizador, mural, para ducha, de 1/2", serie Eurosmart Cosmopolitan T, modelo 36 321 000 "GROHE", acabado cromado, con pulsador, con tiempo de flujo ajustable a 7, 15 y 30 segundos, limitador de temperatura ajustable y filtros. (material) | 1.000 | 402.07 | 402.07 |
| mt37www010 | Ud | Material auxiliar para instalaciones de fontanería. (material) | 1.000 | 1.40 | 1.40 |
| mo008 | h | Oficial 1ª fontanero. (mano de obra) | 0.200 | 22.74 | 4.55 |
| % | % | Costes directos complementarios | 2 % | 584.18 | 11.68 |
|  |  | Costes directos |  |  | 595.86 |
