# Ducha teléfono

- Propiedad del archivo: CYPE INGENIEROS, S.A.
- Formato: FIEBDC-3/2002
- Divisa: EUR
- Costes indirectos: 3.00 %
- IVA: 21.00 %

## S Señalización y equipamiento

### SG Griferías

#### SGD Para duchas

**SGD080** Ud Ducha teléfono.
Ducha teléfono, serie Euphoria 110 Duo, modelo 27 220 000 "GROHE", acabado cromado, con dos tipos de chorro (Rain y SmartRain), con reductor de caudal y sistema antical.
Incluye: Conexionado y comprobación de su correcto funcionamiento.
Criterio de medición de proyecto: Número de unidades previstas, según documentación gráfica de Proyecto.
Criterio de medición de obra: Se medirá el número de unidades realmente colocadas según especificaciones de Proyecto.

| Código | Ud | Descripción | Rendimiento | Precio | Importe |
|---|---|---|---|---|---|
| mt31gro120d | Ud | Ducha teléfono, serie Euphoria 110 Duo, modelo 27 220 000 "GROHE", acabado cromado, con dos tipos de chorro (Rain y SmartRain), con reductor de caudal y sistema antical. (material) | 1.000 | 56.35 | 56.35 |
| mo008 | h | Oficial 1ª fontanero. (mano de obra) | 0.040 | 22.74 | 0.91 |
| % | % | Costes directos complementarios | 2 % | 57.26 | 1.15 |
|  |  | Costes directos |  |  | 58.41 |
