# Grifería electrónica para urinario

- Propiedad del archivo: CYPE INGENIEROS, S.A.
- Formato: FIEBDC-3/2002
- Divisa: EUR
- Costes indirectos: 3.00 %
- IVA: 21.00 %

## S Señalización y equipamiento

### SG Griferías

#### SGU Para urinarios

**SGU030** Ud Grifería electrónica para urinario.
Grifería electrónica formada por fluxor electrónico para urinario, de 3/4", serie Tectron Rondo, modelo 37 421 000 "GROHE", de latón acabado cromado, con accionamiento de la descarga por infrarrojos, alimentación por batería, con control electrónico, tiempo de flujo ajustable, batería de litio de 6 V, presión mínima 0,5 bar, presión máxima 10 bar, sistema automático de limpieza y llave de paso integrada; instalación en superficie. Incluso elementos de conexión.
Incluye: Replanteo. Colocación. Conexionado. Comprobación de su correcto funcionamiento.
Criterio de medición de proyecto: Número de unidades previstas, según documentación gráfica de Proyecto.
Criterio de medición de obra: Se medirá el número de unidades realmente colocadas según especificaciones de Proyecto.

| Código | Ud | Descripción | Rendimiento | Precio | Importe |
|---|---|---|---|---|---|
| mt31gro350a | Ud | Fluxor electrónico para urinario, de 3/4", serie Tectron Rondo, modelo 37 421 000 "GROHE", de latón acabado cromado, con accionamiento de la descarga por infrarrojos, alimentación por batería, con control electrónico, tiempo de flujo ajustable, batería de litio de 6 V, presión mínima 0,5 bar, presión máxima 10 bar, sistema automático de limpieza y llave de paso integrada, incluso elementos de conexión. (material) | 1.000 | 608.85 | 608.85 |
| mt37www010 | Ud | Material auxiliar para instalaciones de fontanería. (material) | 1.000 | 1.40 | 1.40 |
| mo008 | h | Oficial 1ª fontanero. (mano de obra) | 0.500 | 22.74 | 11.37 |
| % | % | Costes directos complementarios | 2 % | 621.62 | 12.43 |
|  |  | Costes directos |  |  | 634.05 |
