# Equipo de ducha

- Propiedad del archivo: CYPE Ingenieros S.A.
- Formato: FIEBDC-3/2016
- Programa: Generador de precios de la construcción. CYPE Ingenieros, S.A.
- Fecha: 22/10/2024
- Divisa: EUR
- Costes indirectos: 3 %
- IVA: 21 %

## S Señalización y equipamiento

### SG Griferías

#### SGD Para duchas

**SGD085** Ud Equipo de ducha.
Equipo de ducha, serie Euphoria Cosmopolitan Stick, modelo 26 404 000 "GROHE", formado por ducha teléfono, acabado cromado, con un chorro, con limitador de caudal a 9 l/min y sistema antical, codo de ducha con toma de 1/2" para flexo con válvula antirretorno y soporte para ducha teléfono, acabado cromado y flexo de ducha, de 1,5 m de longitud. Incluso juntas elásticas.
Incluye: Colocación. Conexionado y comprobación de su correcto funcionamiento.
Criterio de medición de proyecto: Número de unidades previstas, según documentación gráfica de Proyecto.
Criterio de medición de obra: Se medirá el número de unidades realmente colocadas según especificaciones de Proyecto.

| Código | Ud | Descripción | Rendimiento | Precio | Importe |
|---|---|---|---|---|---|
| mt31gro365d | Ud | Equipo de ducha, serie Euphoria Cosmopolitan Stick, modelo 26 404 000 "GROHE", formado por ducha teléfono, acabado cromado, con un chorro, con limitador de caudal a 9 l/min y sistema antical, codo de ducha con toma de 1/2" para flexo con válvula antirretorno y soporte para ducha teléfono, acabado cromado y flexo de ducha, de 1,5 m de longitud, incluso juntas elásticas. (material) | 1 | 98.29 | 98.290 |
| mo008 | h | Oficial 1ª fontanero. (mano de obra) | 0.2 | 22.74 | 4.548 |
| % | % | Costes directos complementarios | 2 % | 102.838 | 2.057 |
|  |  | Costes directos |  |  | 104.895 |
