# Fregadero

- Propiedad del archivo: CYPE INGENIEROS, S.A.
- Formato: FIEBDC-3/2002
- Divisa: EUR
- Costes indirectos: 3.00 %
- IVA: 21.00 %

## S Señalización y equipamiento

### SC Cocinas/galerías

#### SCF Fregaderos y lavaderos

**SCF010** Ud Fregadero.
Fregadero de aglomerado de cuarzo, color negro, de 1 cubeta, serie K700U 50-C 45.7/40.6 1.0, modelo 31 653 AP0 "GROHE", de 457x406x203 mm, con amortiguador de ruido y válvula de desagüe de 90 mm de diámetro con cestillo. Incluso kit de montaje.
Criterio de valoración económica: El precio no incluye la grifería.
Incluye: Replanteo y trazado en el paramento soporte de la situación del aparato. Colocación, nivelación y fijación de los elementos de soporte. Nivelación, aplomado y colocación del aparato. Conexión a la red de evacuación. Montaje de accesorios y complementos. Sellado de juntas. Comprobación de su correcto funcionamiento.
Criterio de medición de proyecto: Número de unidades previstas, según documentación gráfica de Proyecto.
Criterio de medición de obra: Se medirá el número de unidades realmente colocadas según especificaciones de Proyecto.

| Código | Ud | Descripción | Rendimiento | Precio | Importe |
|---|---|---|---|---|---|
| mt30gro140a | Ud | Fregadero de aglomerado de cuarzo, color negro, de 1 cubeta, serie K700U 50-C 45.7/40.6 1.0, modelo 31 653 AP0 "GROHE", de 457x406x203 mm, con amortiguador de ruido y válvula de desagüe de 90 mm de diámetro con cestillo, para montar sobre encimera o bajo encimera, con sistema de montaje rápido, incluso kit de montaje. (material) | 1.000 | 318.24 | 318.24 |
| mt30sif020a | Ud | Sifón botella sencillo de 1 1/2" para fregadero de 1 cubeta, con válvula extensible. (material) | 1.000 | 4.07 | 4.07 |
| op00tal010 |  | Taladro. | 1.000 | 0.00 | 0.00 |
| op00ato010 |  | Atornillador. | 1.000 | 0.00 | 0.00 |
| mo008 | h | Oficial 1ª fontanero. (mano de obra) | 0.564 | 22.74 | 12.83 |
| mo107 | h | Ayudante fontanero. (mano de obra) | 0.376 | 20.98 | 7.89 |
| % | % | Costes directos complementarios | 2 % | 343.03 | 6.86 |
|  |  | Costes directos |  |  | 349.89 |
