# Caño de bañera

- Propiedad del archivo: CYPE INGENIEROS, S.A.
- Formato: FIEBDC-3/2002
- Divisa: EUR
- Costes indirectos: 3.00 %
- IVA: 21.00 %

## S Señalización y equipamiento

### SG Griferías

#### SGB Para bañeras

**SGB082** Ud Caño de bañera.
Caño de bañera mural, de 1/2", serie Essence, modelo 13 449 001 "GROHE", acabado cromado, de 221 mm de longitud, con rosetón metálico y aireador tipo Mousseur.
Incluye: Colocación. Comprobación de su correcto funcionamiento.
Criterio de medición de proyecto: Número de unidades previstas, según documentación gráfica de Proyecto.
Criterio de medición de obra: Se medirá el número de unidades realmente colocadas según especificaciones de Proyecto.

| Código | Ud | Descripción | Rendimiento | Precio | Importe |
|---|---|---|---|---|---|
| mt31gro915d | Ud | Caño de bañera mural, de 1/2", serie Essence, modelo 13 449 001 "GROHE", acabado cromado, de 221 mm de longitud, con rosetón metálico y aireador tipo Mousseur. (material) | 1.000 | 158.96 | 158.96 |
| mo008 | h | Oficial 1ª fontanero. (mano de obra) | 0.113 | 23.74 | 2.68 |
| % | % | Costes directos complementarios | 2 % | 161.64 | 3.23 |
|  |  | Costes directos |  |  | 164.87 |
