# Soporte de ducha teléfono

- Propiedad del archivo: CYPE INGENIEROS, S.A.
- Formato: FIEBDC-3/2002
- Divisa: EUR
- Costes indirectos: 3.00 %
- IVA: 21.00 %

## S Señalización y equipamiento

### SG Griferías

#### SGD Para duchas

**SGD082** Ud Soporte de ducha teléfono.
Soporte mural, serie Rainshower, modelo 27 074 000 "GROHE", acabado cromado, con florón circular. Incluso elementos de fijación.
Incluye: Colocación. Comprobación de su correcto funcionamiento.
Criterio de medición de proyecto: Número de unidades previstas, según documentación gráfica de Proyecto.
Criterio de medición de obra: Se medirá el número de unidades realmente colocadas según especificaciones de Proyecto.

| Código | Ud | Descripción | Rendimiento | Precio | Importe |
|---|---|---|---|---|---|
| mt31gro117d | Ud | Soporte mural, serie Rainshower, modelo 27 074 000 "GROHE", acabado cromado, con florón circular, incluso elementos de fijación. (material) | 1.000 | 43.44 | 43.44 |
| mo008 | h | Oficial 1ª fontanero. (mano de obra) | 0.091 | 22.74 | 2.07 |
| % | % | Costes directos complementarios | 2 % | 45.51 | 0.91 |
|  |  | Costes directos |  |  | 46.42 |
