# Codo de ducha con toma para flexo

- Propiedad del archivo: CYPE INGENIEROS, S.A.
- Formato: FIEBDC-3/2002
- Divisa: EUR
- Costes indirectos: 3.00 %
- IVA: 21.00 %

## S Señalización y equipamiento

### SG Griferías

#### SGD Para duchas

**SGD083** Ud Codo de ducha con toma para flexo.
Codo de ducha con toma de 1/2" para flexo, serie Tempesta, modelo 28 671 001 "GROHE", acabado cromado, con florón circular. Incluso elementos de fijación.
Incluye: Colocación. Comprobación de su correcto funcionamiento.
Criterio de medición de proyecto: Número de unidades previstas, según documentación gráfica de Proyecto.
Criterio de medición de obra: Se medirá el número de unidades realmente colocadas según especificaciones de Proyecto.

| Código | Ud | Descripción | Rendimiento | Precio | Importe |
|---|---|---|---|---|---|
| mt31gro632d | Ud | Codo de ducha con toma de 1/2" para flexo, serie Tempesta, modelo 28 671 001 "GROHE", acabado cromado, con florón circular, incluso elementos de fijación. (material) | 1.000 | 39.72 | 39.72 |
| mo008 | h | Oficial 1ª fontanero. (mano de obra) | 0.170 | 23.74 | 4.04 |
| % | % | Costes directos complementarios | 2 % | 43.76 | 0.88 |
|  |  | Costes directos |  |  | 44.64 |
