# Grifería monomando para lavabo

- Propiedad del archivo: CYPE INGENIEROS, S.A.
- Formato: FIEBDC-3/2002
- Divisa: EUR
- Costes indirectos: 3.00 %
- IVA: 21.00 %

## S Señalización y equipamiento

### SG Griferías

#### SGL Para lavabos

**SGL020** Ud Grifería monomando para lavabo.
Grifería monomando formada por grifo mezclador monomando de repisa para lavabo, de 1/2", tamaño S, serie Concetto, modelo 32 240 10E "GROHE", acabado cromado, con palanca metálica, cartucho cerámico de 28 mm de diámetro con limitador de temperatura, limitador de caudal a 5 l/min. Incluso enlaces de alimentación flexibles con conexión de entrada de 3/8" de diámetro.
Incluye: Replanteo. Colocación. Conexionado. Comprobación de su correcto funcionamiento.
Criterio de medición de proyecto: Número de unidades previstas, según documentación gráfica de Proyecto.
Criterio de medición de obra: Se medirá el número de unidades realmente colocadas según especificaciones de Proyecto.

| Código | Ud | Descripción | Rendimiento | Precio | Importe |
|---|---|---|---|---|---|
| mt31gro405a | Ud | Grifo mezclador monomando de repisa para lavabo, de 1/2", tamaño S, serie Concetto, modelo 32 240 10E "GROHE", acabado cromado, con palanca metálica, cartucho cerámico de 28 mm de diámetro con limitador de temperatura, limitador de caudal a 5 l/min, con sistema de montaje rápido y fácil, incluso enlaces de alimentación flexibles con conexión de entrada de 3/8" de diámetro. (material) | 1.000 | 168.60 | 168.60 |
| mt37www010 | Ud | Material auxiliar para instalaciones de fontanería. (material) | 1.000 | 1.40 | 1.40 |
| mo008 | h | Oficial 1ª fontanero. (mano de obra) | 0.566 | 23.74 | 13.44 |
| % | % | Costes directos complementarios | 2 % | 183.44 | 3.67 |
|  |  | Costes directos |  |  | 187.11 |
