# Grifería bimando para lavabo

- Propiedad del archivo: CYPE INGENIEROS, S.A.
- Formato: FIEBDC-3/2002
- Divisa: EUR
- Costes indirectos: 3.00 %
- IVA: 21.00 %

## S Señalización y equipamiento

### SG Griferías

#### SGL Para lavabos

**SGL060** Ud Grifería bimando para lavabo.
Grifería bimando formada por grifo mezclador bimando de repisa para lavabo, de 1/2", tamaño L, con caño giratorio, serie Atrio, modelo 21 144 000 "GROHE", acabado cromado, con manetas en cruz, limitador de caudal a 5 l/min, aireador tipo Mousseur y desagüe Push-Open de 1 1/4" de diámetro. Incluso enlaces de alimentación flexibles con conexión de entrada de 3/8" de diámetro y dos juegos de tapas para ocultar el tornillo de fijación de las manetas.
Incluye: Replanteo. Colocación. Conexionado. Comprobación de su correcto funcionamiento.
Criterio de medición de proyecto: Número de unidades previstas, según documentación gráfica de Proyecto.
Criterio de medición de obra: Se medirá el número de unidades realmente colocadas según especificaciones de Proyecto.

| Código | Ud | Descripción | Rendimiento | Precio | Importe |
|---|---|---|---|---|---|
| mt31gro030d | Ud | Grifo mezclador bimando de repisa para lavabo, de 1/2", tamaño L, con caño giratorio, serie Atrio, modelo 21 144 000 "GROHE", acabado cromado, con manetas en cruz, limitador de caudal a 5 l/min, aireador tipo Mousseur y desagüe Push-Open de 1 1/4" de diámetro, incluso enlaces de alimentación flexibles con conexión de entrada de 3/8" de diámetro y dos juegos de tapas para ocultar el tornillo de fijación de las manetas. (material) | 1.000 | 567.67 | 567.67 |
| mt37www010 | Ud | Material auxiliar para instalaciones de fontanería. (material) | 1.000 | 1.40 | 1.40 |
| mo008 | h | Oficial 1ª fontanero. (mano de obra) | 0.566 | 22.74 | 12.87 |
| % | % | Costes directos complementarios | 2 % | 581.94 | 11.64 |
|  |  | Costes directos |  |  | 593.58 |
