# Inodoro bidé, "GROHE"

- Propiedad del archivo: CYPE Ingenieros S.A.
- Formato: FIEBDC-3/2016
- Programa: Generador de precios de la construcción. CYPE Ingenieros, S.A.
- Fecha: 23/01/2025
- Divisa: EUR
- Costes indirectos: 3 %
- IVA: 21 %

## S Señalización y equipamiento

### SA Aparatos sanitarios

#### SAA Inodoros bidé

**SAA020** Ud Inodoro bidé, "GROHE".
Inodoro bidé suspendido, color blanco, serie Sensia Pro, modelo 36 508 SH0 "GROHE", de 375x600x403 mm, con superficie antiadherente con tratamiento antibacteriano, asiento y tapa de polipropileno, con función de cierre amortiguado, tapa con apertura automática, sistema de agua caliente con calentador instantáneo, secador con temperatura ajustable, brazo de ducha extensible y oscilante, ducha con temperatura, intensidad del agua y tiempo de flujo ajustables, brazo con cabezal para higiene femenina, protegido en posición de reposo, limpieza automática antes y después de cada uso, sistema de descarga Triple Vortex, sensor de presencia por infrarrojos, luz nocturna en el interior, conexiones de suministro de agua y electricidad ocultas, alimentación a 220/240 V y 50-60 Hz, grado de protección IPX4 y mando a distancia. Incluso elementos de fijación y silicona para sellado de juntas.
Criterio de valoración económica: El precio no incluye la cisterna.
Incluye: Replanteo. Colocación y fijación del aparato. Conexión a la red de evacuación. Conexión a la red de agua fría. Conexión a la red eléctrica. Montaje de accesorios y complementos. Comprobación de su correcto funcionamiento. Sellado de juntas.
Criterio de medición de proyecto: Número de unidades previstas, según documentación gráfica de Proyecto.
Criterio de medición de obra: Se medirá el número de unidades realmente colocadas según especificaciones de Proyecto.

| Código | Ud | Descripción | Rendimiento | Precio | Importe |
|---|---|---|---|---|---|
| mt30gro132a | Ud | Inodoro bidé suspendido, color blanco, serie Sensia Pro, modelo 36 508 SH0 "GROHE", de 375x600x403 mm, con superficie antiadherente con tratamiento antibacteriano, asiento y tapa de polipropileno, con función de cierre amortiguado, tapa con apertura automática, sistema de agua caliente con calentador instantáneo, secador con temperatura ajustable, brazo de ducha extensible y oscilante, ducha con temperatura, intensidad del agua y tiempo de flujo ajustables, brazo con cabezal para higiene femenina, protegido en posición de reposo, limpieza automática antes y después de cada uso, sistema de descarga Triple Vortex, sensor de presencia por infrarrojos, luz nocturna en el interior, conexiones de suministro de agua y electricidad ocultas, alimentación a 220/240 V y 50-60 Hz, grado de protección IPX4 y mando a distancia, incluso elementos de fijación. (material) | 1 | 2646.89 | 2646.890 |
| mt30www005 | Ud | Cartucho de 300 ml de silicona ácida monocomponente, fungicida, para sellado de juntas en ambientes húmedos. (material) | 0.012 | 7.5 | 0.090 |
| mo008 | h | Oficial 1ª fontanero. (mano de obra) | 1.699 | 23.74 | 40.334 |
| % | % | Costes directos complementarios | 2 % | 2687.314 | 53.746 |
|  |  | Costes directos |  |  | 2741.060 |

Residuos:
- colocación: mt30www005 Cartucho de 300 ml de silicona ácida monocomponente, fungicida, para sellado de juntas en ambientes húmedos; factor de residuo 0.06

## Recursos

**mt30www005** Ud Cartucho de 300 ml de silicona ácida monocomponente, fungicida, para sellado de juntas en ambientes húmedos
Datos técnicos: Coste energético 87.088 MJ; Emisión de CO2 3.667 kg; Código LER 17 09 04; Masa del elemento 0.45 kg; Volumen 0.0003 m3
Residuos:
- embalaje: re170203 Plástico. (componente de residuo); rendimiento 0.1 kg; Código LER 17 02 03; Masa del elemento 1 kg; Volumen 0.001667 m3
