# Fregadero

- Propiedad del archivo: CYPE Ingenieros S.A.
- Formato: FIEBDC-3/2016
- Programa: Generador de precios de la construcción. CYPE Ingenieros, S.A.
- Fecha: 22/10/2024
- Divisa: EUR
- Costes indirectos: 3 %
- IVA: 21 %

## S Señalización y equipamiento

### SC Cocinas/galerías

#### SCF Fregaderos y lavaderos

**SCF010** Ud Fregadero.
Fregadero de aglomerado de cuarzo, color negro, de 1 cubeta, serie K700U 50-C 45.7/40.6 1.0, modelo 31 653 AP0 "GROHE", de 457x406x203 mm, con amortiguador de ruido y válvula de desagüe de 90 mm de diámetro con cestillo. Incluso kit de montaje.
Criterio de valoración económica: El precio no incluye la grifería.
Incluye: Replanteo y trazado en el paramento soporte de la situación del aparato. Colocación, nivelación y fijación de los elementos de soporte. Nivelación, aplomado y colocación del aparato. Conexión a la red de evacuación. Montaje de accesorios y complementos. Sellado de juntas. Comprobación de su correcto funcionamiento.
Criterio de medición de proyecto: Número de unidades previstas, según documentación gráfica de Proyecto.
Criterio de medición de obra: Se medirá el número de unidades realmente colocadas según especificaciones de Proyecto.

| Código | Ud | Descripción | Rendimiento | Precio | Importe |
|---|---|---|---|---|---|
| mt30gro140a | Ud | Fregadero de aglomerado de cuarzo, color negro, de 1 cubeta, serie K700U 50-C 45.7/40.6 1.0, modelo 31 653 AP0 "GROHE", de 457x406x203 mm, con amortiguador de ruido y válvula de desagüe de 90 mm de diámetro con cestillo, para montar sobre encimera o bajo encimera, con sistema de montaje rápido, incluso kit de montaje. (material) | 1 | 318.24 | 318.240 |
| mt30sif020a | Ud | Sifón botella sencillo de 1 1/2" para fregadero de 1 cubeta, con válvula extensible. (material) | 1 | 4.07 | 4.070 |
| mo008 | h | Oficial 1ª fontanero. (mano de obra) | 0.564 | 22.74 | 12.825 |
| mo107 | h | Ayudante fontanero. (mano de obra) | 0.376 | 20.98 | 7.888 |
| % | % | Costes directos complementarios | 2 % | 343.023 | 6.860 |
|  |  | Costes directos |  |  | 349.883 |

Residuos:
- colocación: mt30gro140a; factor de residuo 0.0270496
- colocación: mt30sif020a Sifón botella sencillo de 1 1/2" para fregadero de 1 cubeta, con válvula extensible; factor de residuo 0.0275

## Recursos

**mt30gro140a** Ud Fregadero de aglomerado de cuarzo
Datos técnicos: Coste energético 386.800 MJ; Emisión de CO2 20.000 kg; Código LER 17 09 04; Masa del elemento 20 kg; Volumen 0.013333 m3

**mt30sif020a** Ud Sifón botella sencillo de 1 1/2" para fregadero de 1 cubeta, con válvula extensible
Datos técnicos: Coste energético 20.945 MJ; Emisión de CO2 1.069 kg; Código LER 17 02 03; Masa del elemento 0.216 kg; Volumen 0.00036 m3
Residuos:
- embalaje: re150101 Envases de papel y cartón. (componente de residuo); rendimiento 0.035 kg; Código LER 15 01 01; Masa del elemento 1 kg; Volumen 0.001333 m3
