# Grifería temporizada para ducha

- Propiedad del archivo: CYPE Ingenieros S.A.
- Formato: FIEBDC-3/2016
- Programa: Generador de precios de la construcción. CYPE Ingenieros, S.A.
- Fecha: 23/01/2025
- Divisa: EUR
- Costes indirectos: 3 %
- IVA: 21 %

## S Señalización y equipamiento

### SG Griferías

#### SGD Para duchas

**SGD010** Ud Grifería temporizada para ducha.
Grifería temporizada, instalación empotrada formada por parte empotrable de grifo mezclador con temporizador, mural, para ducha, de 1/2", serie Eurosmart Cosmopolitan T, modelo 36 322 001 "GROHE", con brida adhesiva para montaje, elementos de conexión, llaves de corte, válvula antirretorno y manguito de estanqueidad y parte vista de grifo mezclador con temporizador, mural, para ducha, de 1/2", serie Eurosmart Cosmopolitan T, modelo 36 321 000 "GROHE", acabado cromado, con pulsador, con tiempo de flujo ajustable a 7, 15 y 30 segundos, limitador de temperatura ajustable y filtros.
Criterio de valoración económica: El precio no incluye la ducha mural.
Incluye: Colocación. Conexionado y comprobación de su correcto funcionamiento.
Criterio de medición de proyecto: Número de unidades previstas, según documentación gráfica de Proyecto.
Criterio de medición de obra: Se medirá el número de unidades realmente colocadas según especificaciones de Proyecto.

| Código | Ud | Descripción | Rendimiento | Precio | Importe |
|---|---|---|---|---|---|
| mt31gro305a | Ud | Parte empotrable de grifo mezclador con temporizador, mural, para ducha, de 1/2", serie Eurosmart Cosmopolitan T, modelo 36 322 001 "GROHE", con brida adhesiva para montaje, elementos de conexión, llaves de corte, válvula antirretorno y manguito de estanqueidad. (material) | 1 | 176.16 | 176.160 |
| mt31gro307a | Ud | Parte vista de grifo mezclador con temporizador, mural, para ducha, de 1/2", serie Eurosmart Cosmopolitan T, modelo 36 321 000 "GROHE", acabado cromado, con pulsador, con tiempo de flujo ajustable a 7, 15 y 30 segundos, limitador de temperatura ajustable y filtros. (material) | 1 | 402.07 | 402.070 |
| mt37www010 | Ud | Material auxiliar para instalaciones de fontanería. (material) | 1 | 1.4 | 1.400 |
| mo008 | h | Oficial 1ª fontanero. (mano de obra) | 0.226 | 23.74 | 5.365 |
| % | % | Costes directos complementarios | 2 % | 584.995 | 11.700 |
|  |  | Costes directos |  |  | 596.695 |
