# Soporte de ducha teléfono

- Propiedad del archivo: CYPE Ingenieros S.A.
- Formato: FIEBDC-3/2016
- Programa: Generador de precios de la construcción. CYPE Ingenieros, S.A.
- Fecha: 22/10/2024
- Divisa: EUR
- Costes indirectos: 3 %
- IVA: 21 %

## S Señalización y equipamiento

### SG Griferías

#### SGD Para duchas

**SGD082** Ud Soporte de ducha teléfono.
Soporte mural, serie Rainshower, modelo 27 074 000 "GROHE", acabado cromado, con florón circular. Incluso elementos de fijación.
Incluye: Colocación. Comprobación de su correcto funcionamiento.
Criterio de medición de proyecto: Número de unidades previstas, según documentación gráfica de Proyecto.
Criterio de medición de obra: Se medirá el número de unidades realmente colocadas según especificaciones de Proyecto.

| Código | Ud | Descripción | Rendimiento | Precio | Importe |
|---|---|---|---|---|---|
| mt31gro117d | Ud | Soporte mural, serie Rainshower, modelo 27 074 000 "GROHE", acabado cromado, con florón circular, incluso elementos de fijación. (material) | 1 | 43.44 | 43.440 |
| mo008 | h | Oficial 1ª fontanero. (mano de obra) | 0.091 | 22.74 | 2.069 |
| % | % | Costes directos complementarios | 2 % | 45.509 | 0.910 |
|  |  | Costes directos |  |  | 46.419 |
