# Codo de ducha con toma para flexo

- Propiedad del archivo: CYPE Ingenieros S.A.
- Formato: FIEBDC-3/2016
- Programa: Generador de precios de la construcción. CYPE Ingenieros, S.A.
- Fecha: 23/01/2025
- Divisa: EUR
- Costes indirectos: 3 %
- IVA: 21 %

## S Señalización y equipamiento

### SG Griferías

#### SGD Para duchas

**SGD083** Ud Codo de ducha con toma para flexo.
Codo de ducha con toma de 1/2" para flexo, serie Tempesta, modelo 28 671 001 "GROHE", acabado cromado, con florón circular. Incluso elementos de fijación.
Incluye: Colocación. Comprobación de su correcto funcionamiento.
Criterio de medición de proyecto: Número de unidades previstas, según documentación gráfica de Proyecto.
Criterio de medición de obra: Se medirá el número de unidades realmente colocadas según especificaciones de Proyecto.

| Código | Ud | Descripción | Rendimiento | Precio | Importe |
|---|---|---|---|---|---|
| mt31gro632d | Ud | Codo de ducha con toma de 1/2" para flexo, serie Tempesta, modelo 28 671 001 "GROHE", acabado cromado, con florón circular, incluso elementos de fijación. (material) | 1 | 39.72 | 39.720 |
| mo008 | h | Oficial 1ª fontanero. (mano de obra) | 0.17 | 23.74 | 4.036 |
| % | % | Costes directos complementarios | 2 % | 43.756 | 0.875 |
|  |  | Costes directos |  |  | 44.631 |
