# Columna de ducha con termostato

- Propiedad del archivo: CYPE Ingenieros S.A.
- Formato: FIEBDC-3/2016
- Programa: Generador de precios de la construcción. CYPE Ingenieros, S.A.
- Fecha: 23/01/2025
- Divisa: EUR
- Costes indirectos: 3 %
- IVA: 21 %

## S Señalización y equipamiento

### SG Griferías

#### SGD Para duchas

**SGD120** Ud Columna de ducha con termostato.
Columna de ducha, serie Tempesta System 210, modelo 26 811 001 "GROHE", acabado cromado, compuesta por termostato con función Aquadimmer, ducha mural Tempesta 210 con chorro Rain, rótula para ángulos de hasta 15° con el plano horizontal y brazo de ducha orientable 45°, de 390 mm de longitud, con tubo para conducción del agua protegido internamente para mayor durabilidad y soporte, ducha teléfono Tempesta 110, con cabezal color blanco con chorro Rain, elemento deslizante para ajuste en altura y flexo de 1,75 m de longitud, aislamiento térmico, sistema de ahorro de agua, limitador de temperatura con tope de seguridad a 38°C y sistema antical. Incluso elementos de conexión.
Incluye: Colocación. Conexionado y comprobación de su correcto funcionamiento.
Criterio de medición de proyecto: Número de unidades previstas, según documentación gráfica de Proyecto.
Criterio de medición de obra: Se medirá el número de unidades realmente colocadas según especificaciones de Proyecto.

| Código | Ud | Descripción | Rendimiento | Precio | Importe |
|---|---|---|---|---|---|
| mt31gro770a | Ud | Columna de ducha, serie Tempesta System 210, modelo 26 811 001 "GROHE", acabado cromado, compuesta por termostato con función Aquadimmer, ducha mural Tempesta 210 con chorro Rain, rótula para ángulos de hasta 15° con el plano horizontal y brazo de ducha orientable 45°, de 390 mm de longitud, con tubo para conducción del agua protegido internamente para mayor durabilidad y soporte, ducha teléfono Tempesta 110, con cabezal color blanco con chorro Rain, elemento deslizante para ajuste en altura y flexo de 1,75 m de longitud, aislamiento térmico, sistema de ahorro de agua, limitador de temperatura con tope de seguridad a 38°C y sistema antical, incluso elementos de conexión. (material) | 1 | 399.45 | 399.450 |
| mt37www010 | Ud | Material auxiliar para instalaciones de fontanería. (material) | 1 | 1.4 | 1.400 |
| mo008 | h | Oficial 1ª fontanero. (mano de obra) | 0.17 | 23.74 | 4.036 |
| % | % | Costes directos complementarios | 2 % | 404.886 | 8.098 |
|  |  | Costes directos |  |  | 412.984 |
