# Grifería monomando para fregadero

- Propiedad del archivo: CYPE Ingenieros S.A.
- Formato: FIEBDC-3/2016
- Programa: Generador de precios de la construcción. CYPE Ingenieros, S.A.
- Fecha: 22/10/2024
- Divisa: EUR
- Costes indirectos: 3 %
- IVA: 21 %

## S Señalización y equipamiento

### SG Griferías

#### SGF Para fregaderos

**SGF020** Ud Grifería monomando para fregadero.
Grifería monomando formada por grifo mezclador monomando de repisa para fregadero, de 1/2", con caño alto giratorio 150°, serie BauEdge, modelo 31 367 001 "GROHE", acabado cromado, con palanca metálica, cartucho cerámico de 28 mm de diámetro y aireador integrado tipo Mousseur. Incluso enlaces de alimentación flexibles con conexión de entrada de 3/8" de diámetro.
Incluye: Replanteo. Colocación. Conexionado. Comprobación de su correcto funcionamiento.
Criterio de medición de proyecto: Número de unidades previstas, según documentación gráfica de Proyecto.
Criterio de medición de obra: Se medirá el número de unidades realmente colocadas según especificaciones de Proyecto.

| Código | Ud | Descripción | Rendimiento | Precio | Importe |
|---|---|---|---|---|---|
| mt31gro410a | Ud | Grifo mezclador monomando de repisa para fregadero, de 1/2", con caño alto giratorio 150°, serie BauEdge, modelo 31 367 001 "GROHE", acabado cromado, con palanca metálica, cartucho cerámico de 28 mm de diámetro y aireador integrado tipo Mousseur, con sistema de montaje rápido y fácil, incluso enlaces de alimentación flexibles con conexión de entrada de 3/8" de diámetro. (material) | 1 | 127.44 | 127.440 |
| mt37www010 | Ud | Material auxiliar para instalaciones de fontanería. (material) | 1 | 1.4 | 1.400 |
| mo008 | h | Oficial 1ª fontanero. (mano de obra) | 0.566 | 22.74 | 12.871 |
| % | % | Costes directos complementarios | 2 % | 141.711 | 2.834 |
|  |  | Costes directos |  |  | 144.545 |
