# Grifería temporizada para lavabo

- Propiedad del archivo: CYPE Ingenieros S.A.
- Formato: FIEBDC-3/2016
- Programa: Generador de precios de la construcción. CYPE Ingenieros, S.A.
- Fecha: 22/10/2024
- Divisa: EUR
- Costes indirectos: 3 %
- IVA: 21 %

## S Señalización y equipamiento

### SG Griferías

#### SGL Para lavabos

**SGL010** Ud Grifería temporizada para lavabo.
Grifería temporizada formada por grifo mezclador con temporizador de repisa para lavabo, de 1/2", serie Eurosmart Cosmopolitan T, modelo 36 317 000 "GROHE", acabado cromado, con tiempo de flujo ajustable a 7, 15 y 30 segundos, con limitador de temperatura, válvula antirretorno y filtros. Incluso elementos de fijación y enlaces de alimentación flexibles con conexión de entrada de 3/8" de diámetro.
Incluye: Replanteo. Colocación. Conexionado. Comprobación de su correcto funcionamiento.
Criterio de medición de proyecto: Número de unidades previstas, según documentación gráfica de Proyecto.
Criterio de medición de obra: Se medirá el número de unidades realmente colocadas según especificaciones de Proyecto.

| Código | Ud | Descripción | Rendimiento | Precio | Importe |
|---|---|---|---|---|---|
| mt31gro303a | Ud | Grifo mezclador con temporizador de repisa para lavabo, de 1/2", serie Eurosmart Cosmopolitan T, modelo 36 317 000 "GROHE", acabado cromado, con tiempo de flujo ajustable a 7, 15 y 30 segundos, con limitador de temperatura, válvula antirretorno y filtros, incluso elementos de fijación y enlaces de alimentación flexibles con conexión de entrada de 3/8" de diámetro. (material) | 1 | 352.79 | 352.790 |
| mt37www010 | Ud | Material auxiliar para instalaciones de fontanería. (material) | 1 | 1.4 | 1.400 |
| mo008 | h | Oficial 1ª fontanero. (mano de obra) | 0.226 | 22.74 | 5.139 |
| % | % | Costes directos complementarios | 2 % | 359.329 | 7.187 |
|  |  | Costes directos |  |  | 366.516 |
