# Grifería electrónica para lavabo, "GROHE"

- Propiedad del archivo: CYPE Ingenieros S.A.
- Formato: FIEBDC-3/2016
- Programa: Generador de precios de la construcción. CYPE Ingenieros, S.A.
- Fecha: 22/10/2024
- Divisa: EUR
- Costes indirectos: 3 %
- IVA: 21 %

## S Señalización y equipamiento

### SG Griferías

#### SGL Para lavabos

**SGL050** Ud Grifería electrónica para lavabo, "GROHE".
Grifería electrónica formada por grifo mezclador electrónico, de repisa, para lavabo, de 1/2", tamaño M, serie Eurosmart Cosmopolitan E, modelo 36 325 002 "GROHE", acabado cromado, con accionamiento de la descarga por infrarrojos, alimentación a través de la red eléctrica, con control electrónico, limitador de temperatura ajustable, limitador de caudal a 5 l/min, válvula antirretorno, fuente de alimentación de 230/6 V, electroválvula integrada y filtros.
Incluye: Replanteo. Colocación del grifo. Montaje de accesorios y complementos. Conexionado. Comprobación de su correcto funcionamiento.
Criterio de medición de proyecto: Número de unidades previstas, según documentación gráfica de Proyecto.
Criterio de medición de obra: Se medirá el número de unidades realmente colocadas según especificaciones de Proyecto.

| Código | Ud | Descripción | Rendimiento | Precio | Importe |
|---|---|---|---|---|---|
| mt31gro310a | Ud | Grifo mezclador electrónico, de repisa, para lavabo, de 1/2", tamaño M, serie Eurosmart Cosmopolitan E, modelo 36 325 002 "GROHE", acabado cromado, con accionamiento de la descarga por infrarrojos, alimentación a través de la red eléctrica, con control electrónico, limitador de temperatura ajustable, limitador de caudal a 5 l/min, válvula antirretorno, fuente de alimentación de 230/6 V, electroválvula integrada y filtros, con sistema de montaje rápido y fácil, incluso elementos de fijación y enlaces de alimentación flexibles con conexión de entrada de 3/8" de diámetro. (material) | 1 | 503.21 | 503.210 |
| mt37www010 | Ud | Material auxiliar para instalaciones de fontanería. (material) | 1 | 1.4 | 1.400 |
| mo008 | h | Oficial 1ª fontanero. (mano de obra) | 0.566 | 22.74 | 12.871 |
| % | % | Costes directos complementarios | 2 % | 517.481 | 10.350 |
|  |  | Costes directos |  |  | 527.831 |
