# Grifería temporizada para urinario

- Propiedad del archivo: CYPE Ingenieros S.A.
- Formato: FIEBDC-3/2016
- Programa: Generador de precios de la construcción. CYPE Ingenieros, S.A.
- Fecha: 22/10/2024
- Divisa: EUR
- Costes indirectos: 3 %
- IVA: 21 %

## S Señalización y equipamiento

### SG Griferías

#### SGU Para urinarios

**SGU010** Ud Grifería temporizada para urinario.
Grifería temporizada formada por fluxor para urinario, de 3/4", serie Rondo, modelo 37 339 000 "GROHE", de latón acabado cromado, con pulsador de accionamiento, descarga ajustable entre 1 y 4 litros, tubo de descarga de 200 mm de longitud, presión mínima 0,5 bar, presión máxima 5 bar y llave de paso integrada; instalación en superficie. Incluso elementos de conexión.
Incluye: Replanteo. Colocación. Conexionado. Comprobación de su correcto funcionamiento.
Criterio de medición de proyecto: Número de unidades previstas, según documentación gráfica de Proyecto.
Criterio de medición de obra: Se medirá el número de unidades realmente colocadas según especificaciones de Proyecto.

| Código | Ud | Descripción | Rendimiento | Precio | Importe |
|---|---|---|---|---|---|
| mt31gro340a | Ud | Fluxor para urinario, de 3/4", serie Rondo, modelo 37 339 000 "GROHE", de latón acabado cromado, con pulsador de accionamiento, descarga ajustable entre 1 y 4 litros, tubo de descarga de 200 mm de longitud, presión mínima 0,5 bar, presión máxima 5 bar y llave de paso integrada, incluso elementos de conexión. (material) | 1 | 170.19 | 170.190 |
| mt37www010 | Ud | Material auxiliar para instalaciones de fontanería. (material) | 1 | 1.4 | 1.400 |
| mo008 | h | Oficial 1ª fontanero. (mano de obra) | 0.566 | 22.74 | 12.871 |
| % | % | Costes directos complementarios | 2 % | 184.461 | 3.689 |
|  |  | Costes directos |  |  | 188.150 |
