# Toallero para baño

- Propiedad del archivo: CYPE Ingenieros S.A.
- Formato: FIEBDC-3/2016
- Programa: Generador de precios de la construcción. CYPE Ingenieros, S.A.
- Fecha: 22/10/2024
- Divisa: EUR
- Costes indirectos: 3 %
- IVA: 21 %

## S Señalización y equipamiento

### SM Baños

#### SMA Accesorios

**SMA045** Ud Toallero para baño.
Toallero de barra, serie Essentials, modelo 40 688 001 "GROHE", acabado cromado, de 504 mm de longitud. Fijación al soporte con las sujeciones suministradas por el fabricante.
Incluye: Replanteo. Colocación y fijación.
Criterio de medición de proyecto: Número de unidades previstas, según documentación gráfica de Proyecto.
Criterio de medición de obra: Se medirá el número de unidades realmente colocadas según especificaciones de Proyecto.

| Código | Ud | Descripción | Rendimiento | Precio | Importe |
|---|---|---|---|---|---|
| mt31gro545a | Ud | Toallero de barra, serie Essentials, modelo 40 688 001 "GROHE", acabado cromado, de 504 mm de longitud, incluso tornillos y tacos. (material) | 1 | 59.35 | 59.350 |
| mo107 | h | Ayudante fontanero. (mano de obra) | 0.226 | 20.98 | 4.741 |
| % | % | Costes directos complementarios | 2 % | 64.091 | 1.282 |
|  |  | Costes directos |  |  | 65.373 |
