# Colgador para baño

- Propiedad del archivo: CYPE Ingenieros S.A.
- Formato: FIEBDC-3/2016
- Programa: Generador de precios de la construcción. CYPE Ingenieros, S.A.
- Fecha: 22/10/2024
- Divisa: EUR
- Costes indirectos: 3 %
- IVA: 21 %

## S Señalización y equipamiento

### SM Baños

#### SMA Accesorios

**SMA050** Ud Colgador para baño.
Colgador para baño, serie Essentials, modelo 40 364 001 "GROHE", acabado cromado. Fijación al soporte con las sujeciones suministradas por el fabricante.
Incluye: Replanteo. Colocación y fijación.
Criterio de medición de proyecto: Número de unidades previstas, según documentación gráfica de Proyecto.
Criterio de medición de obra: Se medirá el número de unidades realmente colocadas según especificaciones de Proyecto.

| Código | Ud | Descripción | Rendimiento | Precio | Importe |
|---|---|---|---|---|---|
| mt31gro500a | Ud | Colgador para baño, serie Essentials, modelo 40 364 001 "GROHE", acabado cromado, incluso tornillos y tacos. (material) | 1 | 22.33 | 22.330 |
| mo107 | h | Ayudante fontanero. (mano de obra) | 0.226 | 20.98 | 4.741 |
| % | % | Costes directos complementarios | 2 % | 27.071 | 0.541 |
|  |  | Costes directos |  |  | 27.612 |
